# HEGLER PLASTIK GMBH - Heglerstraße 8 - D-97714 Oerlenbach GaebWriter V
Leistungsbeschreibung (GAEB 90, DA81)
Projektbezeichnung: HEGLER PLASTIK GMBH - Heglerstraße 8 - D-97714 Oerlenbach  GaebWriter V
Währung: EUR

## Tel. +49 (0) 9725 66-0 Fax +49 (0) 97
Datum: 20.12.05

### 1 Sickerrohre aus PE-HD SIROPLAST-K nach DIN 4262-1

*Hinweis*
Die folgenden Ausschreibungspositionen sind
entsprechend den baulichen Anforderungen mit weiteren
Leistungsbeschreibungen zu ergänzen
(z. B. Grabenbau, Wasserhaltung, Verbauanlagen usw.)

Der vorgeschlagene Eingabeparameter (z. B. Nennweite)
ist am Platzhalter in den Positionstext einzugeben.
Die Auswahlparameter sind zu löschen.
Sonderteile auf Anfrage.

HEGLER PLASTIK GMBH
Tel.: 09725/66-0
Fax:  09725/66-115
E-mail: vertrieb@hegler.de
Internet: www.hegler.de

**1.01 Teilsickerrohr-LP aus PE-HD**
Teilsickerrohrleitung-LP aus PE-HD mit profilierter
Wandung und glatter Rohrinnenfläche, Typ R2
entsprechend DIN 4262-1, gütegesichert und
fremdüberwacht, in Rohrlängen von 6 m mit
Verbindungsmuffe liefern und mit Bettungs- und
Filtermaterial einbauen. Bei Verkehrslast ist das Rohr
seitlich bis zum Beginn der Einlaufschlitze in
feinkörnigem Boden (kf-Wert < 0,000001) einzubauen.
Ohne Verkehrslast kann direkt in Beton B 10 verlegt
werden. Die Oberfläche des Bettungsmaterials ist mit
einer zum Rohr hinweisenden Neigung auszubilden und zu
glätten. Der darüber hinausgehende Leitungsgraben ist
mit Filter- und Frostschutzmaterial zu verfüllen.
Nennweite: DN .....

System: SIROPLAST-K - HEGLER PLASTIK GMBH
oder gleichwertig

Auswahl-Nennweiten:
DN 100
DN 150
DN 200
DN 250
Einheit: m

**1.02 Vollsickerrohr-TP aus PE-HD**
Vollsickerrohrleitung-TP aus PE-HD mit profilierter
Wandung und glatter Rohrinnenfläche, Typ R2
entsprechend DIN 4262-1, gütegesichert und
fremdüberwacht, in Rohrlängen von 6 m mit
Verbindungsmuffe liefern und mit Bettungs- und
Filtermaterial einbauen.Der Leitungsgraben ist mit
Kies der Körnung..../.... mm nach DIN 18196 (GW oder
GI) bis ..... cm unter Gelände zu verfüllen.
Abschließend ist der Graben mit feinkörnigem Boden
abzudichten.Nennweite: DN .....

System: SIROPLAST-K - HEGLER PLASTIK GMBH
oder gleichwertig

Auswahl-Nennweiten:
DN 100
DN 150
DN 200
DN 250
DN 300
DN 350
Einheit: m

**1.03 Mehrzweckrohr-MP aus PE-HD**
Mehrzweckrohrleitung-MP aus PE-HD mit profilierter
Wandung und glatter Rohrinnenfläche, Typ R2
entsprechend DIN 4262-1, gütegesichert
und fremdüberwacht, in Rohrlängen von 6 m mit
Verbindungsmuffe liefern und mit Bettungs- und
Filtermaterial einbauen. Bei Verkehrslast ist das Rohr
seitlich bis zum Beginn der Einlaufschlitze in
feinkörnigem Boden (kf-Wert < 0,000001) einzubauen.
Ohne Verkehrslast kann direkt in Beton B 10 verlegt
werden.Die Oberfläche des Bettungsmaterials ist mit
einer zum Rohr hinweisenden Neigung auszubilden und zu
glätten. Der darüber hinausgehende Leitungsgraben ist
mit geeignetem Material zu verfüllen.
Nennweite: DN .....

System: SIROPLAST-K - HEGLER PLASTIK GMBH
oder gleichwertig

Auswahl-Nennweiten:
DN 200
DN 250
DN 300
DN 350
Einheit: m

**1.04 Verbindungsmuffe**
Verbindungsmuffe liefern und einbauen.
Nennweite: DN .....

System: SIROPLAST-K - HEGLER PLASTIK GMBH
oder gleichwertig

Auswahl-Nennweiten:
DN 100
DN 150
DN 200
DN 250
DN 300
DN 350
Einheit: St

**1.05 Profildichtring**
Profildichtring liefern und einbauen.
Nennweite: DN .....

System: SIROPLAST-K - HEGLER PLASTIK GMBH
oder gleichwertig

Auswahl-Nennweiten:
DN 100
DN 150
DN 200
DN 250
DN 300
DN 350
Einheit: St

**1.06 Schachtanschluss**
Schachtanschluss für Betonschacht liefern und einbauen.
Nennweite: DN .....

System: SIROPLAST-K - HEGLER PLASTIK GMBH
oder gleichwertig

Auswahl-Nennweiten:
DN 100
DN 150
DN 200
DN 250
DN 300
DN 350
Einheit: St

**1.07 Endverschluss**
Endverschluss als provisorischen Baustellenverschluss
liefern und einbauen.
Nennweite: DN .....

System: SIROPLAST-K - HEGLER PLASTIK GMBH
oder gleichwertig

Auswahl-Nennweiten:
DN 100
DN 150
DN 200
DN 250
DN 300
DN 350
Einheit: St

**1.08 Reduzierstück**
Reduzierstück liefern und einbauen.
Nennweite: DN ..... auf DN .....

System: SIROPLAST-K - HEGLER PLASTIK GMBH
oder gleichwertig

Auswahl-Nennweiten:
DN 150/DN 100
DN 200/DN 100
DN 200/DN 150
DN 250/DN 100
DN 250/DN 150
DN 250/DN 200
Einheit: St

**1.09 Übergangsstück auf KG-Spitzende (DIN EN 1401)**
Übergangsstück auf Spitzende KG-Rohr nach DIN EN 1401
liefern und einbauen.
Nennweite: DN .....

System: SIROPLAST-K - HEGLER PLASTIK GMBH
oder gleichwertig

Auswahl-Nennweiten:
DN 100
DN 150
DN 200
Einheit: St

**1.10 Übergangsstück in KG-Muffenende (DIN EN 1401)**
Übergangsstück in Muffenende KG-Rohr nach DIN EN 1401
liefern und einbauen.
Nennweite: DN .....

System: SIROPLAST-K - HEGLER PLASTIK GMBH
oder gleichwertig

Auswahl-Nennweiten:
DN 100
DN 150
DN 200
DN 250
DN 300
Einheit: St

**1.11 Abzweig 45°**
Abzweig 45° liefern und einbauen.
Sammelleitung:  DN .....
Anschlussleitung: DN .....

System: SIROPLAST-K - HEGLER PLASTIK GMBH
oder gleichwertig
Einheit: St

**1.12 Abzweig 90°**
Abzweig 90° liefern und einbauen.
Sammelleitung:  DN .....
Anschlussleitung: DN .....

System: SIROPLAST-K - HEGLER PLASTIK GMBH
oder gleichwertig
Einheit: St

**1.13 Abzweig 90° auf KG-Rohr (DIN EN 1401)**
Abzweig 90° auf Spitzende KG-Rohr nach DIN EN 1401
liefern und einbauen.
Sammelleitung:  DN .....
Anschlussleitung: DN .....

System: SIROPLAST-K - HEGLER PLASTIK GMBH
oder gleichwertig

Auswahl-Nennweiten:
DN 150/DN 100
DN 200/DN 100
DN 250/DN 100
DN 200/DN 100
DN 250/DN 150
DN 300/DN 150
DN 355/DN 150
Einheit: St

**1.14 Bogen 45°**
Bogen 45° liefern und einbauen.
Nennweite: DN .....

System: SIROPLAST-K - HEGLER PLASTIK GMBH
oder gleichwertig

Auswahl-Nennweiten:
DN 100
DN 150
DN 200
DN 250
DN 300
DN 350
Einheit: St

**1.15 Bogen 90°**
Bogen 90° liefern und einbauen.
Nennweite: DN .....

System: SIROPLAST-K - HEGLER PLASTIK GMBH
oder gleichwertig

Auswahl-Nennweiten:
DN 100
DN 150
DN 200
DN 250
DN 300
DN 350
Einheit: St
